# Leistungsbeschreibung (GAEB DA XML 3.3, DA81)
Projekt: Prj-Name
Beschreibung: Projektbeschreibung
Währung: EUR
Auftraggeber: Auftraggeber, Straße, 012345 Ort
Erstellt mit: GKPro-Server v10.1.112 T&T Datentechnik GmbH, GAEB-Konverter 10, 23.02.2023

## Wichmann Brandsch.
Datum: 23.02.2023

### 1 Vorbemerkungen MCT Modulschottrahmen RGB

*Hinweis*
MCT Brattberg Kabeldurchführungen im Modulsystem, RGB Rahmen:
mind. 2bar gas- und wasserdicht, aus schwer entflammbarem Elastomer
Durchbrüche mit Kabelinstallationen in Wänden und Decken müssen gas- und wasserdicht abgeschottet werden. Kabeltrassen oder Installationsträger dürfen nicht durch die Abschottung hindurchgeführt werden. Es dürfen nur geprüfte Systeme angeboten werden!
Rohbauphase / Lieferung der Rahmenabschottung
Rahmenabschottung im Modulsystem, gas- und wasserdicht, druckdicht mind. 2bar, bestehend aus Einbaurahmen aus Winkelprofilen zum Einbetonieren mit 60 mm Tiefe, in angegebener Größe (RGB-2, RGB-4, RGB-6 oder RGB-8), feuerverzinkt zum Einbau durch die Baufirma bereitstellen.
Die Montage durch die Baufirma erfolgt gemäß der bereitgestellten MCT Montageanleitung. Zugelassen vom DIBt Berlin unter der Nummer abZ Z-19.15-439. Einbau nach aBG Z-19.53-2577 (S30) und aBG Z-19.53-2579 (S90 als Doppelschott).
Bei Bedarf muss der RGB auch als grundierte oder Edelstahl-Variante erhältlich sein. Für Installationen mit bereits verlegten Kabeln und/oder Rohren wird ein RGBO mit abnehmbarer Kopfleiste verwendet. Die RGB Rahmen können auch als horizontale oder als vertikale Rahmengruppe oder als horizontale und vertikale Rahmengruppe gefertigt werden (maximale Kombination der Rahmengruppe mit bis zu fünf Rahmenelementen nebeneinander und maximal drei Rahmenelementen übereinander). Styroporschalungshilfen bis 300 mm Wandstärke erhältlich.
Ausbauphase / Schließung der Öffnung
Verschließen der Rahmenfelder nach erfolgter Kabelinstallation mit Packstücken in den Modulgrößen 15, 20, 30, 40, 60, 90 und 120 mm für Kabel von 3,5 bis 101,5 mm, mit Füllmodulen für den Reserveraum, Ankerplatten, Presseinrichtungen (STG1 oder PTG120 Pressdichtung) und Montagefett. Gas- und Wasserdichtigkeit von mindestens 2 bar müssen gegeben sein.
Das Verschließen der Dichtrahmen erfolgt aus Gründen der Gewährleistung ausschließlich mit Original-Material des Herstellers der Dichtrahmen.
Jede Kabelabschottung muss vor der Übernahme dauerhaft mit einem Kennzeichnungsschild gekennzeichnet sein.
Fabrikat: MCT Brattberg
Typ: RGB Rahmen verzinkt, grundiert oder in Edelstahlausführung
Bezugsquelle: Wichmann Brandschutzsysteme GmbH & Co. KG
Siemensstraße 7
57439 Attendorn
Tel.: 02722 / 6382-0
Fax.: 02722 / 6382-299
E-Mail: info@wichmann.biz
www.wichmann.biz

#### 1.1 Druckdichte Abschottung im Modulsystem wie unter Pos. 1. beschrieben als RGB-2

**1.1.1 Druckdichte Abschottung im Modulsystem RGB-2;**
Ausführung: verzinkt / grundiert / Edelstahl
Rahmeninnenmaß BxH 120 x 60 mm
Wandstärke:
Schalkörper / Schalkasten / Doppelschott (S90)
zum Einbau durch die Baufirma bereitstellen
Menge: 1,000 st

#### 1.2 Druckdichte Abschottung im Modulsystem wie unter Pos. 1. beschrieben als RGB-4 oder Rahmengruppe

**1.2.1 Druckdichte Abschottung im Modulsystem RGB-4;**
Ausführung: verzinkt / grundiert / Edelstahl
Rahmeninnenmaß BxH 120 x 120 mm
Wandstärke:
Schalkörper / Schalkasten / Doppelschott (S90)
zum Einbau durch die Baufirma bereitstellen
Menge: 1,000 St

**1.2.2 Druckdichte Abschottung im Modulsystem Rahmengruppe RGB-4x2; mit 2 Rahmenfeldern nebeneinander**
Ausführung: verzinkt / grundiert / Edelstahl
Rahmeninnenmaß pro Rahmenfeld BxH 120 x 120 mm
Wandstärke:
Schalkörper / Schalkasten / Doppelschott (S90)
zum Einbau durch die Baufirma bereitstellen
Menge: 1,000 St

**1.2.3 Druckdichte Abschottung im Modulsystem Rahmengruppe RGB-4x3; mit 3 Rahmenfeldern nebeneinander**
Ausführung: verzinkt / grundiert / Edelstahl
Rahmeninnenmaß pro Rahmenfeld BxH 120 x 120 mm
Wandstärke:
Schalkörper / Schalkasten / Doppelschott (S90)
zum Einbau durch die Baufirma bereitstellen
Menge: 1,000 St

**1.2.4 Druckdichte Abschottung im Modulsystem Rahmengruppe RGB-4x4; mit 4 Rahmenfeldern nebeneinander**
Ausführung: verzinkt / grundiert / Edelstahl
Rahmeninnenmaß pro Rahmenfeld BxH 120 x 120 mm
Wandstärke:
Schalkörper / Schalkasten / Doppelschott (S90)
zum Einbau durch die Baufirma bereitstellen
Menge: 1,000 St

**1.2.5 Druckdichte Abschottung im Modulsystem Rahmengruppe RGB-4x5; mit 5 Rahmenfeldern nebeneinander**
Ausführung: verzinkt / grundiert / Edelstahl
Rahmeninnenmaß pro Rahmenfeld BxH 120 x 120 mm
Wandstärke:
Schalkörper / Schalkasten / Doppelschott (S90)
zum Einbau durch die Baufirma bereitstellen
Menge: 1,000 St

**1.2.6 Druckdichte Abschottung im Modulsystem Rahmengruppe RGB-4x6; mit 6 Rahmenfeldern nebeneinander**
Ausführung: verzinkt / grundiert / Edelstahl
Rahmeninnenmaß pro Rahmenfeld BxH 120 x 120 mm
Wandstärke:
Schalkörper / Schalkasten / Doppelschott (S90)
zum Einbau durch die Baufirma bereitstellen
Menge: 1,000 St

#### 1.3 Druckdichte Abschottung im Modulsystem wie unter Pos. 1. beschrieben als RGB-6 oder Rahmengruppe

**1.3.1 Druckdichte Abschottung im Modulsystem RGB-6;**
Ausführung: verzinkt / grundiert / Edelstahl
Rahmeninnenmaß BxH 120 x 180 mm
Wandstärke:
Schalkörper / Schalkasten / Doppelschott (S90)
zum Einbau durch die Baufirma bereitstellen
Menge: 1,000 St

**1.3.2 Druckdichte Abschottung im Modulsystem Rahmengruppe RGB-6x2; mit 2 Rahmenfeldern nebeneinander**
Ausführung: verzinkt / grundiert / Edelstahl
Rahmeninnenmaß pro Rahmenfeld BxH 120 x 180 mm
Wandstärke:
Schalkörper / Schalkasten / Doppelschott (S90)
zum Einbau durch die Baufirma bereitstellen
Menge: 1,000 St

**1.3.3 Druckdichte Abschottung im Modulsystem Rahmengruppe RGB-6x3; mit 3 Rahmenfeldern nebeneinander**
Ausführung: verzinkt / grundiert / Edelstahl
Rahmeninnenmaß pro Rahmenfeld BxH 120 x 180 mm
Wandstärke:
Schalkörper / Schalkasten / Doppelschott (S90)
zum Einbau durch die Baufirma bereitstellen
Menge: 1,000 St

**1.3.4 Druckdichte Abschottung im Modulsystem Rahmengruppe RGB-6x4; mit 4 Rahmenfeldern nebeneinander**
Ausführung: verzinkt / grundiert / Edelstahl
Rahmeninnenmaß pro Rahmenfeld BxH 120 x 180 mm
Wandstärke:
Schalkörper / Schalkasten / Doppelschott (S90)
zum Einbau durch die Baufirma bereitstellen
Menge: 1,000 St

**1.3.5 Druckdichte Abschottung im Modulsystem Rahmengruppe RGB-6x5; mit 5 Rahmenfeldern nebeneinander**
Ausführung: verzinkt / grundiert / Edelstahl
Rahmeninnenmaß pro Rahmenfeld BxH 120 x 180 mm
Wandstärke:
Schalkörper / Schalkasten / Doppelschott (S90)
zum Einbau durch die Baufirma bereitstellen
Menge: 1,000 St

**1.3.6 Druckdichte Abschottung im Modulsystem Rahmengruppe RGB-6x6; mit 6 Rahmenfeldern nebeneinander**
Ausführung: verzinkt / grundiert / Edelstahl
Rahmeninnenmaß pro Rahmenfeld BxH 120 x 180 mm
Wandstärke:
Schalkörper / Schalkasten / Doppelschott (S90)
zum Einbau durch die Baufirma bereitstellen
Menge: 1,000 St

#### 1.4 Druckdichte Abschottung im Modulsystem wie unter Pos. 1. beschrieben als RGB-8 oder Rahmengruppe

**1.4.1 Druckdichte Abschottung im Modulsystem RGB-8;**
Ausführung: verzinkt / grundiert / Edelstahl
Rahmeninnenmaß BxH 120 x 240 mm
Wandstärke:
Schalkörper / Schalkasten / Doppelschott (S90)
zum Einbau durch die Baufirma bereitstellen
Menge: 1,000 St

**1.4.2 Druckdichte Abschottung im Modulsystem Rahmengruppe RGB-8x2; mit 2 Rahmenfeldern nebeneinander**
Ausführung: verzinkt / grundiert / Edelstahl
Rahmeninnenmaß pro Rahmenfeld BxH 120 x 240 mm
Wandstärke:
Schalkörper / Schalkasten / Doppelschott (S90)
zum Einbau durch die Baufirma bereitstellen
Menge: 1,000 St

**1.4.3 Druckdichte Abschottung im Modulsystem Rahmengruppe RGB-8x3; mit 3 Rahmenfeldern nebeneinander**
Ausführung: verzinkt / grundiert / Edelstahl
Rahmeninnenmaß pro Rahmenfeld BxH 120 x 240 mm
Wandstärke:
Schalkörper / Schalkasten / Doppelschott (S90)
zum Einbau durch die Baufirma bereitstellen
Menge: 1,000 St

**1.4.4 Druckdichte Abschottung im Modulsystem Rahmengruppe RGB-8x4; mit 4 Rahmenfeldern nebeneinander**
Ausführung: verzinkt / grundiert / Edelstahl
Rahmeninnenmaß pro Rahmenfeld BxH 120 x 240 mm
Wandstärke:
Schalkörper / Schalkasten / Doppelschott (S90)
zum Einbau durch die Baufirma bereitstellen
Menge: 1,000 St

**1.4.5 Druckdichte Abschottung im Modulsystem Rahmengruppe RGB-8x5; mit 5 Rahmenfeldern nebeneinander**
Ausführung: verzinkt / grundiert / Edelstahl
Rahmeninnenmaß pro Rahmenfeld BxH 120 x 240 mm
Wandstärke:
Schalkörper / Schalkasten / Doppelschott (S90)
zum Einbau durch die Baufirma bereitstellen
Menge: 1,000 St

**1.4.6 Druckdichte Abschottung im Modulsystem Rahmengruppe RGB-8x6; mit 6 Rahmenfeldern nebeneinander**
Ausführung: verzinkt / grundiert / Edelstahl
Rahmeninnenmaß pro Rahmenfeld BxH 120 x 240 mm
Wandstärke:
Schalkörper / Schalkasten / Doppelschott (S90)
zum Einbau durch die Baufirma bereitstellen
Menge: 1,000 St

#### 1.5 1.1 Druckdichte Abschottung im Modulsystem wie unter Pos. 1. beschrieben als RGB-...... Rahmengruppe mit ..... Rahmenfeldern nebeneinander und ..... Rahmenfeldern übereinander

**1.5.1 Druckdichte Abschottung im Modulsystem RGB-.....;**
Ausführung: verzinkt / grundiert / Edelstahl
Rahmeninnenmaß pro Rahmenfeld BxH 120 x ..... mm
Wandstärke:
Schalkörper / Schalkasten / Doppelschott (S90)
zum Einbau durch die Baufirma bereitstellen
Menge: 1,000 St
